# EIS 2
Angebotsaufforderung (GAEB 90, DA83)
Währung: EUR
Auftraggeber: Covivio Wohnen GmbH

## Zusätzlicher Text
LEISTUNGSÜBERSICHT
Riegel  Geländer (Außen)  Stahltreppe und Podest:
1 Stk.
Außengeländer:
ca. 9 m Terrassentrennwände  Terrassentrennwände: 13 Stk.
Absturzsicherung  Absturzsicherung, franz. Balkon, Stahl,
(b/h= ca. 2890 x 1100 mm):
26 Stk. Sonstige Schlosserarbeiten  Lüftungsgitter: 23
Stk.Tower  Geländer (Außen)  Stahltreppe und Podest: 1 Stk.
Außengeländer: ca. 6,6 m Sonstige Schlosserarbeiten
Schachtabdeckung hydraulisch: 1 Stk. Stahltreppe mit
Gitterroststufen: 1 Stk. Gitterrostpodest Außenbereich: 1 Stk.EIS1
Außengeländer: ca. 6 m

## Zusätzlicher Text
ALLGEMEINE PROJEKTBESCHREIBUNG EIS 2
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro
Turm (EG) = 436 m²Office Riegel (EG)  = 1.203 m²Boardinghouse Riegel
(1.-3,OG)  = 3.672 m²Summe Gewebe = 5.578 m²

BGF
Riegel: 5.738,9 m²Tumr: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
ZUSÄTZLICHE TECHNISCHE VORBEMERKUNGEN METALLBAU AUSSEN
Der sachliche Geltungsbereich ergibt sich ebenso wie die technische
Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von
Stahlbauteilen durch Beschichtungssysteme
DIN EN ISO 8501  Vorbereitung von Stahloberflächen vor dem Auftragen
von Beschichtungsstoffen

DASt-Richtlinie 007  Lieferung, Verarbeitung und Anwendung wetterfester
Baustähle, Herausgeber: Deutscher Ausschuss für Stahlbau
Merkblatt 405  Korrosionsschutz von Stahlkonstruktionen durch
Beschichtungssysteme, Herausgeber: Stahl-Informations-Zentrum
Merkblatt 434  Wetterfester Baustahl, Herausgeber:
Stahl-Informations-Zentrum
Merkblatt 822  Die Verarbeitung von Edelstahl Rostfrei, Herausgeber:
Informationsstelle Edelstahl Rostfrei
Merkblatt 823  Schweißen von Edelstahl Rostfrei, Herausgeber:
Informationsstelle Edelstahl Rostfrei

Weiterhin gelten sämtliche europäischen und nationalen Vorschriften,
Merkblätter, Stoff- und Prüfnormen usw. jeweils in ihrer aktuellen
Fassung. Als vereinbart gelten weiterhin die
Herstellerverarbeitungsangaben, Zulassungen und Empfehlungen der
jeweiligen Fachverbände.

02 Ausführung und Konstruktion
02.1 Allgemeine Hinweise zur Ausführung und Konstruktion

Der AN überprüft eigenverantwortlich am Bau die in den Zeichnungen
angegebenen Maße und klärt Unstimmigkeiten vor Arbeitsausführung mit dem
AG ab.

Ist Schweißen nur auf zinkfreiem Untergrund zulässig, sind die Flanken
auf einer Breite von mindestens 10 mm vollständig von Zink zu befreien.
Bei Schweißarbeiten in der Nähe von Bauteilen der Baustoffklasse B2 bzw.
B3 nach DIN 4102 Teil 1 sind geeignete Brandschutzmaßnahmen vom
Auftragnehmer zu treffen. Das gilt analog für oberflächenfertige
Bauteile anderer Baustoffklassen, insbesondere für glänzende, lackierte
und gläserne Oberflächen. Der Nachweis der Schweißerprüfung für die
entsprechenden Arbeiten kann vom Auftraggeber personenbezogen verlangt
werden. Ebenso kann der Nachweis über ausgebildete
Schweißaufsichtspersonen gemäß DIN EN ISO 14731 - Schweißaufsicht;
Aufgaben und Verantwortung, gefordert werden.

Alle notwendigen Schmiede-, Bohr- und Schweißarbeiten sind
grundsätzlich vor dem Verzinken auszuführen. Die Gewinde verzinkter
Gewindebolzen sind bei der Montage nicht nachzuschneiden, sondern
anzuschmelzen. Analog ist bei durch die Verzinkung unbeweglich
gewordenen Bändern und anderen beweglichen Teilen zu verfahren.

Die Verbindung von Bauteilen als lösbare oder nicht lösbare Verbindung
ist dem Auftragnehmer freigestellt, sofern sich nicht aus Plänen,
Beschreibungen, Werkzeichnungen oder Normen etwas anderes ergibt.

Dehnungs- und Montagestöße sind in ausreichender Zahl einzuplanen. Sie
sind so zu gestalten, dass eine geräuschlose und ungehinderte Bewegung
der Elemente untereinander und gegen den Baukörper gewährleistet ist.

Zur Verankerung der Stahlkonstruktion in dafür vorgesehene Bauelemente
sind nur Dübel mit bauaufsichtlicher Zulassung zu verwenden.

Es sind keine freie Enden von Handläufen und Geländern in Flucht- und
Rettungswegen von Gebäuden mit größerer Nutzeranzahl zulässig.

Bei dem Zusammenbau unterschiedlicher Metalle muss sichergestellt sein,
dass keine Kontaktkorrosion auftritt.

Für jegliche Beschichtungs-, Maler- und Lackierarbeiten sind
Probeflächen auszuführen. Diese sind nach angemessener Standzeit auf
Ihre Haftfähigkeit und Ihre Untergrundverträglichkeit zu prüfen.

Alle Teile sind vor dem Einbau ausreichend gegen Korrosion zu schützen.
In Feuchträumen sind nur nicht rostende Teile zu verwenden.
Feuerverzinkte Teile sind nicht zu fetten, sondern anderweitig (z.B. im
Chromsäurebad) zu passivieren. Fehlstellen und Beschädigungen sind auf
der Baustelle nach Möglichkeit mit Spritzverzinkung zu beseitigen,
anderenfalls ist Zinkstaubbeschichtung mit 94 - 96 % Zinkstaubanteil
zulässig. Schweißschlacken und Rauchniederschläge sind vorher zu
beseitigen. Zinknasen dürfen nicht abgeschlagen oder abgeschnitten
werden. Ein manuelles Bearbeiten oder Abschmelzen ist zulässig und ggf.
notwendig.

02.2 Geländer und Umwehrungen
Geländer sind so zu bemessen, dass sie die auftretenden Belastungen
ohne sichtbare Verformungen aufnehmen. Die Prüfung hat entsprechend ETB
mit weichem und hartem Stoß zu erfolgen. Des weiteren sind Längsstöße
und Schiebennähe bei thermischer Belastung zu bemessen. Der AN führt den
entsprechenden prüffähigen statischen Nachweis.

Der AN ist für die Bemessung aller Bauteile, Verbindungen und
Befestigungsmittel allein verantwortlich. Werden vom AG
Dimensionierungen genannt, so sind diese als gestalterischer Vorschlag
zu verstehen und durch den AN prüffähig nachzuweisen.

Sofern die Berechnungen des AN andere Dimensionierungen ergeben, als
die Gestaltungsvorschläge des AG vorsehen, so ist der AG rechtzeitig vor
Arbeitsausführung hierüber schriftlich in Kenntnis zu setzen.

02.3 Befestigung
Die Verankerung am Bau muss die temperaturbedingte Verformung
spannungsfrei aufnehmen können.

Die eingesetzten Dübel zur Befestigung müssen auf den Untergrund
abgestimmt sein; ihre Spreizkräfte dürfen keine zu großen inneren
Spannungen erzeugen. Bei nicht ausreichend festem Untergrund sind
Injektionsanker zu verwenden. Das Einschlagen von Schrauben in
Standarddübel ist nicht zulässig. Fehlbohrungen sind mindestens im
Abstand entsprechend der Tiefe des Bohrloches bzw. des fünffachen
Dübelaußendurchmessers zu korrigieren.

Befestigungen von schweren Bauteilen auf Wärmedämm-Verbundsystemen
dürfen nur mit wärmedämmenden und druckfesten Stützkörpern, Konsolen
oder sonstigen für den Zweck geeigneten Bauteilen ausgeführt werden.

Anschweißplatten sind rechtzeitig vom Auftragnehmer zum bauseitigen
Einbau in Stahlbetonbauteile zu liefern.
Bei den Befestigungen müssen brandschutztechnische Anforderungen
berücksichtigt werden.

02.4 Statik
Eine prüffähige statische Berechnung aller Konstruktionen /
Verankerungen ist rechtzeitig vor Ausführungsbeginn beim Prüfingenieur
einzureichen.

Grundsätzlich dürfen nur bauaufsichtlich zugelassene Befestigungs- und
Verbindungsmittel aus dem System eines Herstellers verwendet werden,
dabei sind die entsprechenden Zulassungen und Einbauvorschriften zu
beachten.

Soweit der AN nicht bauaufsichtlich zugelassene Systeme verwendet, sind
von ihm zu eigenen Lasten die erforderlichen Zustimmungen im Einzelfall
termingerecht zu erbringen.

02.5 Konstruktions- und Werkstattpläne
Vom AN erstellten Unterlagen müssen dem Tragwerksplaner, Architekten
und Prüfingenieur zur Prüfung und Freigabe vorgelegt werden, vor
Genehmigung dürfen die Werkstatt- bzw. Montagearbeiten nicht begonnen
werden.

Es sind nur Bauausführungen auf Basis der vom AG freigegebenen Pläne
zugelassen.
Eine freigegebene Planung entbindet den Auftragnehmer aber nicht von
seiner eigenen Prüfungs- und Hinweispflicht und von seiner
Planungsverantwortung. Diese bleiben unberührt.

## Metallbau Schlosser (Außen)
Datum: 28.05.24

### Titel 01 Metallbau / Schlosser - Außen (RIEGEL)

#### Bereich 01.01 Vorbereitende Arbeiten (RIEGEL)

**01.01.0010 Werk- und Montgeplanung und Statik**
Werk- und Montageplanung und Statik für alle
nachfolgend
beschriebenen Leistungen. Dem Auftragnehmer werden nach
Auftragserteilung Übersichtszeichnungen übergeben. Die
weitere
technische Bearbeitung, d. h. - Erstellen einer
Ausführungsstatik
sowie Erstellung von Konstruktions- und Detailplänen
für alle in der
Leistungsbeschreibung aufgeführten Anlagen:
Abstimmung der Details mit dem AG bzw. mit dem
Architekten rechtzeitig vor Fertigungsbeginn
örtliche Aufmaße
Vorlage von Original-Muster der Konstruktionen sind mit
dieser Position komplett anzubieten.
Die mit dem Architekten abgestimmten Konstruktionspläne
und
Muster sind vor Fertigungsbeginn bzw. vor
Materialbestellung dem
AG zu liefern.
Menge: 1,000 Psch

#### Bereich 01.02 Geländer und Treppe - Außen (RIEGEL)

**01.02.0010 Bewehrung Rundstahl, Einzelfundament B500A D8 bis 16 mm**
Beton-Bewehrungssstahl für Einzelfundament
Bewehrung aus Betonstabstahl B 500 B DIN 488-1,
DIN 488-2, Durchmesser 8 bis 16 mm,

Längen über 1,20 bis ca. 7,50 m, für Fundament aus
Ortbeton.

Einbauort: RIEGEL, EG - Treppenhaus B / Ostfassade
Menge: 0,060 t

**01.02.0020 Schalung, Einzelfundamente**
Schalung für Einzelfundamente, rauch

Abmessungen der Fundaments: ca. 25x25x80 cmAnzahl
Fundament: 6 Stk.
Einbauort: RIEGEL, EG - Treppenhaus B / Ostfassade
Menge: 1,200 m²

**01.02.0030 Einzelfundamente, Stb, ca. 25x25x80 cm, C20/25, XC2**
Einzelfundamente aus Stb., allseitig geschalt; Schalung
und Bewehrung in gesonderter Position.

Vorleistung: Aushub, Schalung,
BewehrungBeton:C20/25Expositionsklasse:XC2Abmessungen
(LxBxH):ca. 25x25x80 cmAnzahl Fundament: 6 Stk.
Die Treppen- und Podestkonstruktion ist auf vier
Stützen angebracht.
Die Stützen sind frostfrei zu gründen.  Am
Treppenanfang ist ebenfalls
eine Gründung vorgesehen.

Die genaue Dimensionierung der Gründung sowie der
Stützen erfolgt
gemäß Werk- und Montageplanung.

Einbauort: RIEGEL, EG - Treppenhaus B / Ostfassade
Menge: 0,300 m³

**01.02.0040 Stahltreppe, 8 Stg, Gitterrost, Podest, b= ca.1,70 m (Fluchtweg)**
Lieferung und fachgerechte Montage einer Stahltreppe
mit 8 Steigungen inkl. Gitterpodest. Stufen mit
Gitterrostbelägen
gemäß den folgenden Spezifikationen:

Wangen: U-Träger 200/75/8,5 (l ca.
2,6m)Stufen: Gitterroststufen in
FlachstahlwinkelrahmenPodest: Gitterrost im
FlachstahlrahmenGitterroste: mit Maschung 30/30mm, H=30
mmMaterial: Stahl S235JRKorrosionsschutz:feuerverzinkt
Anzahl Steigungen: 8 Stufen (Höhe Treppe = ca. 1,25
m)Breite der Treppe: ca. 1,70 m gemäß Grundriss m i. L.
Austrittspodest: ca. 1,70x2,80 m gemäß Grundriss m i. L.
Stufe:16/28 cmGitterroststufen: mit Maschung 30/30mmZul.
Verkehrslast: 5
kNRutschfestigkeitsklasse:>R13Stütze:HEA-Stahlträger /
Stahlstütze gemäß StatikAnzahl Stütze: 4 Stk.Länge
Stütze: ca. 1,25 m
Hinweis: Alle Profile und Querschnitte nach
statisch-konstruktiven Erfordernissen
vom AN im Rahmen der Statik und Werkplanung zu
bestimmen. Die genauen
Spezifikationen und Abmessungen sind gemäß den
aktuellen Planungsunterlagen
und den Anforderungen des Auftraggebers festzulegen.

Siehe folgende Plananlage:
-231213_EIS2_5_AR_RIE_GR_00-2_5127_P_10

Einbauort: RIEGEL, EG - Treppenhaus B / Ostfassade
Menge: 1,000 Stk

**01.02.0050 ZUL Geländer, Stahl, Füllstäbe, h:1,00 m, außen grundiert**
Zulage für Stahltreppe: Geländer aus verzinkten Stahl,
für Treppen im Außenbereich, wie folgt:

-Pfosten: Flachstahl 50x10 mm, Höhe: ca. 1000 mm,
Anfangs-
und Endpfosten gehen direkt in den Ober- und
Untergurt über.
-Füllung: 40 x 10 mm zwischen die Pfosten schweißen als
vertikale
Füllstäbe im Abstand <=120 mm
-Handlauf: Edelstahl D=42,4 mm
-Befestigung an der Wangeninnenseite nach Angaben
Statik mit
Ankerplatten,100 x100 x15 mm und Stahlwinkel als
Abstellwinkel
(120x160x10)

Anprall-Last: 1 kN/mnach EN 10027-1:S 235 JRnach EN
10027-2:1.0037Korrosivitätskategorie:C3Schutzdauerklass
e:VHOberflächen: grundiertFarbe: RAL 7016 (Bauseits)

Inklusive aller Befestigungs- und Verbindungsmittel
innerhalb des Geländers
sowie zu angrenzenden Bauteilen wie Fassadenwinkeln und
Fußplatten, werden
hergestellt, geliefert und montiert.

Nachschweißarbeiten und Bohrungen vor Ort sind bei
allen verzinkten
Bauteilen untersagt. Verbindungen sollten mit
feuerverzinkten
V4A-Schrauben und Hutmuttern hergestellt werden.

Siehe folgende Plananlage:
-231213_EIS2_5_AR_HH_AN_O_5305_P_2

Einbauort: RIEGEL, EG - Treppenhaus B / Ostfassade
Menge: 9,000 m

#### Bereich 01.03 Absturzsicherung (RIEGEL)

**01.03.0010 Absturzsicherung, franz. Balkon, Stahl, b/h= ca. 2890 x 1100 mm**
Lieferung und fachgerechte Montage der Geländer als
Absturzsicherung
an bodentiefen Fenstern ohne vorgelagerten Balkon,
bestehend aus einem
umlaufenden äußerem Rahmen, vertikal angeordneten
Pfosten und Füllstäben
sowie seitlichen Befestigungskonsolen,
Befestigungskonsolen jeweils mehrteilig.

Abmessungen: ca. 2890 x 1100 mmMaterial: Stahl
S235Oberfläche:sämtliche Stahlbauteile feuerverzinkt
und
pulverbeschichtet nach RAL
Zuzüglich der Abmessungen der Geländerbefestigungen /
Befestigungskonsolen.
Bauseitige Außenwand aus Stahlbeton. Rahmen mit
angeschweißten
Stahllaschen mit Langlöchernzur späteren Montage.
Hinterkante der Stahllaschen
bündig mit den Rahmenprofilen. Anordnung der
Stahllaschen gemäß beiliegender
Plananlage. Dimensionierung der Stahllaschen nach
statisch-konstruktiver Erfordernis.

Rahmen: Vierseitig umlaufender Rahmen aus Flachstahl
40x10 mmVertikale Füllstäbe: Flachstahl 40x10
mmHandlauf: Flachstahl 40x10 mmLichter Abstand der
Füllstäbe<= 12 cm (feldweise ausgemittelt)

Vierseitig umlaufender Rahmen und Füllung beidseitig
flächenbündig, vertikale
Rahmenprofile und vertikale Füllstäbe vorgerichtet /
ausgespart zur bündigen
Aufnahme der L-Winkel des oberen und des unteren
horizontalen Rahmenprofiles.
Seitliche Anschlüsse.

Die Befestigungskonsolen sind in dieser Position
enthalten. Anzahl der seitlichen Anschlüsse:
4 Stück / je Seite zwei Stück (oben und unten), je als
mehrteiliger Anschluss /
Befestigungskonsolen zur Befestigung am Rohbau, inkl.
Überbrückung des bauseitigen
Klinkerfassadensystem, Die Ausführung der seitlichen
Anschlüsse erfolgt nach
statisch-konstruktiven Erfordernissen, bestehend aus
Kopfplatten, Steg- und Kragblechen,
siehe beiliegende Plananlage.

Dicke der Klinkerriemchen-Fassade: ca. 18
cmBefestigungswinkel: verzinkt und pulverbeschichtet,
RAL 7016 Sind die Geländer nicht in einem Teil zu
fertigen bzw. zu transportieren, sind sie zu
teilen. Verbindungen von mehrteiligen Geländern sind
immer als Schraubverbindungen
auszuführen.

Die tatsächlich erforderlichen Abmessungen und
Dimensionen sind vom Bieter
eigenverantwortlich zu bestimmen und entsprechend zu
kalkulieren. Kopfplatten
und Stegbleche sind statisch-konstruktiv so zu wählen
und auszuführen, dass sie
im Endzustand vom bauseitigen Klinkerfassadensystem
verdeckt sind. Verschraubung
der seitlichen Anschlüsse / Befestigungskonsolen mit
den Laschen mit Senkkopfschrauben
und Hutmuttern außen oder nach Wahl des AG. Kopfplatten
der seitlichen Anschlüsse
thermisch entkoppelt vom Rohbau.

Hinweis für den Montageablauf:

1) Montage Befestigungskonsolen, Unterkonstruktion,
Halterung
2) Montage des Klinkerfassade, bauseits.
3) Montage des Geländers.

Siehe folgende Plananlage:
-240118_EIS2_5_AR_RIE_AN_W-1_5313_P_3
-240118_EIS2_5_AR_RIE_AN_W-2_5314_P_3
-240118_EIS2_5_AR_RIE_AN_O-1_5315_P_3
-240118_EIS2_5_AR_RIE_AN_O-2_5316_P_3

Einbauort: RIEGEL, 1.OG und 2.OG (Westfassade)
Menge: 26,000 Stk

#### Bereich 01.04 Terrassentrennwände (RIEGEL)

**01.04.0010 Rahmentrennwand, Glas/Stahl,verzinkt, 2-teilig, L=ca. 2,70 m**
*** Bezugsbeschreibung
Lieferung und fachgerechte Montage der
Trennwandkonstruktion:

Die Hohlprofile werden geschweißt und auf Fußplatten
befestigt, die in
der Rohdecke verankert sind. Die Rahmentrennwand wird
an der Wand durch
Dämmblöcke befestigt, um eine punktuelle Verbindung mit
Adapterplatten
und Stahlprofilen sicherzustellen. Die
Rahmenkonstruktion wird gemäß
der statischen Berechnung (Angabe: Statik WMP) mit
Winkeln und
Laschen befestigt. Die Pfosten bestehen aus
Hohlprofilen mit
Klemmhalterungen zur punktuellen Befestigung der
Glasscheiben, die auf
einer Montageplatte geschweißt sind.
Lieferung und Montage der Thermoaufständer inklusive in
dieser Position
Trag. Kons.:Stahl, verzinktGlasscheibe: VSG mit
PVB-FolieScheibenstärke:n. Ang.
StatikBefestigung:Pfosten/ Klemmhalter in
EdelstahlLänge Rahmentrennwandkonstruktion: ca. 2,70
mHöhe Rahmentrennwandkonstruktion: ca. 2,10 mHöhe
Gesamtkonstruktion: ca. 2,43 mHinweis: Die Ermittlung
des Aufmaßes vor Ort ist erforderlich.

Siehe folgende Plananlage:
-240124_EIS2_5_AR_RIE_DT_LO_6304_P_4

Einbauort: RIEGEL, Staffelgeschoss / Loggien
Menge: 11,000 Stk

**01.04.0020 Rahmentrennwand, Glas/Stahl, verzinkt, 2-teilig, L=ca. 1,60 m**
*** gemäß Ausführungsbeschreibung Lieferung und fachgerechte Montage der Trennwandkonstru
*** wie Position 01.04.0010
Länge Rahmentrennwandkonstruktion:  ca. 1,90 m

Einbauort: RIEGEL, Staffelgeschoss / Loggien
(Apartment 68 / Nordfassade / Rechts)
Menge: 1,000 Stk

**01.04.0030 Rahmentrennwand, Glas/Stahl, verzinkt, 2-teilig, L=ca. 2,25 m**
*** gemäß Ausführungsbeschreibung Lieferung und fachgerechte Montage der Trennwandkonstru
*** wie Position 01.04.0010
Länge Rahmentrennwandkonstruktion: ca. 2,50 m

Einbauort: RIEGEL, Staffelgeschoss / Loggien
(Apartment 57 / Westfassade / Links)
Menge: 1,000 Stk

#### Bereich 01.05 Sonstige Metallarbeiten (RIEGEL)

**01.05.0010 Lüftungsgitter mit Wetterschutzlamellen, feuerverzinkt, ca. 2,76 x 1,00 m**
*** Bezugsbeschreibung
Lieferung und Montage von Lüftungsgitter mit
Frontrahmen, waagerechten feststehenden
Wetterschutz-Schräglamellen, Insektenschutzgitter,
einschl. Einbaurahmen mit verdeckter Befestigunggemäß

Material: Stahl, verzinkt und pulverbeschichtetFarbe: RAL
7016Abmessungen (BxH):ca. 2,76 x 1,00 mFreier
Lüftungsquerschnitt: min.
75%Insektenschutzgitter: Edelstahldraht
Stabile und sichere Befestigung in der Laibung
gemäß den geltenden Normen und Vorschriften.
Alle erforderlichen Verbindungselemente, Schrauben und
Befestigungsmaterialien sind im Lieferumfang enthalten.

Siehe folgende Plananlage:
-230428_EIS2_5_AR_RIE_DT_UG2_6901_P_4

Angebotenes Fabrikat:'

..........................................'
vom Bieter einzutragen

Einbauort: RIEGEL, UG-2
Menge: 11,000 Stk

**01.05.0020 Lüftungsgitter mit Wetterschutzlamellen, feuerverzinkt, ca. 2,81 x 0,775 m**
*** gemäß Ausführungsbeschreibung Lieferung und Montage von Lüftungsgitter mit
*** wie Position 01.05.0010
Abmessungen (BxH): ca. 2,81 x 0,775 m

Siehe folgende Plananlage:
-230428_EIS2_5_AR_RIE_DT_UG1_6902_P_4

Einbauort: RIEGEL, UG-1
Menge: 7,000 Stk

**01.05.0030 Lüftungsgitter mit Wetterschutzlamellen, feuerverzinkt, ca. 2,76 x 0,75 m**
*** gemäß Ausführungsbeschreibung Lieferung und Montage von Lüftungsgitter mit
*** wie Position 01.05.0010
Abmessungen (BxH): ca. 2,76 x 0,75 m

Siehe folgende Plananlage:
-230428_EIS2_5_AR_RIE_DT_UG1_6902_P_4

Einbauort: RIEGEL, UG-1
Menge: 5,000 Stk

**01.05.0040 Gitterrost mit Winkelrahmenbefestigung, i. L. 500 x 3060 mm, MW 30/30, begehbar**
*** Bedarfsposition ohne GB
*** Bezugsbeschreibung
Lieferung und Montage feuerverzinkter Stahlgitterroste
als Pressgitterroste mit Randeinfassung und
umlaufendem
Winkelprofilstahlrahmen.

Lichtschachtgitter müssen klapp- und abschließbar sein,
inklusive aller Befestigungsmittel laut Detail.
Abdeckung aus Gitterrost (2-teilig),  nach stat.
Erfordernis
ggf. auch mehrteilig möglich, je nach  Praktikabilität
inkl. Stahlprofil-Rahmen, feuerverzinkt, Abstand:
<=120mm
wie folgt:

Oberfläche: feuerverzinkt, verzinktGitterroststärke: ca.
30 mmMaschenweite: 30 x 30 mmRahmen: 4-teilig, in
Schachtwände bündig verdübeltBetonschachtmaße i. L.:500
x 3060 mmFreier Lüftungsquerschnitt: min.
72%Belastung: begehbar, Einzellast < 1,5
kNSchutzdauerklasse: VH
Hinweis: Bauseitige Streichabdichtung bzw.
Gefällespachtelung,
umlaufender Auflagerwinkel in Rahmen eingeschweißt.
Mehrteilige
Lieferung vorgesehen.

inkl. aller Verbindungen und notwendigem Zubehör.
nach EN 10027-1 : S 235 JR
nach EN 10027-2 : 1.0037

Leitfabrikat: Fa. Hieber o. glw.

Angebotenes Fabrikat:
'
..........................................'
vom Bieter einzutragen

Siehe folgende Plananlage:
-230428_EIS2_5_AR_RIE_DT_UG2_6901_P_4
-230428_EIS2_5_AR_RIE_DT_UG1_6902_P_4

Einbauort: RIEGEL, Erdgeschoss (Ost- und Westfassade)
Menge: 16,000 Stk

**01.05.0050 Gitterrost mit Winkelrahmenbefestigung, i. L. 500 x 1500 mm, MW 30/10, begehbar**
*** Bedarfsposition ohne GB
*** gemäß Ausführungsbeschreibung Lieferung und Montage feuerverzinkter Stahlgitterroste
*** wie Position 01.05.0040
Maschenweite: 30 x 10 mmBetonschachtmaße i. L.:500 x
1500 mm
Einbauort: RIEGEL, Erdgeschoss (Westfassade)
Menge: 2,000 Stk

**01.05.0060 Gitterrost mit Winkelrahmenbefestigung, i. L. 500 x 3060 mm, MW 30/10, begehbar**
*** Bedarfsposition ohne GB
*** gemäß Ausführungsbeschreibung Lieferung und Montage feuerverzinkter Stahlgitterroste
*** wie Position 01.05.0040
Maschenweite: 30 x 10 mm Betonschachtmaße i. L.:500 x
3060 mm
Einbauort: RIEGEL, Erdgeschoss (Ostfassade)
Menge: 1,000 Stk

### Titel 02 Metallbau / Schlosser - Außen (TOWER)

#### Bereich 02.01 Vorbereitende Arbeiten (TOWER)

**02.01.0010 Werk- und Montgeplanung und Statik**
Werk- und Montageplanung und Statik für alle
nachfolgend
beschriebenen Leistungen. Dem Auftragnehmer werden nach
Auftragserteilung Übersichtszeichnungen übergeben. Die
weitere
technische Bearbeitung, d. h. - Erstellen einer
Ausführungsstatik
sowie Erstellung von Konstruktions- und Detailplänen
für alle in der
Leistungsbeschreibung aufgeführten Anlagen:
Abstimmung der Details mit dem AG bzw. mit dem
Architekten rechtzeitig vor Fertigungsbeginn
örtliche Aufmaße
Vorlage von Original-Muster der Konstruktionen sind mit
dieser Position komplett anzubieten.
Die mit dem Architekten abgestimmten Konstruktionspläne
und
Muster sind vor Fertigungsbeginn bzw. vor
Materialbestellung dem
AG zu liefern.
Menge: 1,000 Psch

#### Bereich 02.02 Geländer und Treppe - Außen (TOWER)

**02.02.0010 Bewehrung Rundstahl, Einzelfundament B500A D8 bis 16 mm**
Beton-Bewehrungssstahl für Einzelfundament
Bewehrung aus Betonstabstahl B 500 B DIN 488-1,
DIN 488-2, Durchmesser 8 bis 16 mm,

Längen über 1,20 bis ca. 7,50 m, für Fundament aus
Ortbeton.

Einbauort: TOWER, EG - Küche / Ostfassade
Menge: 0,060 t

**02.02.0020 Schalung, Einzelfundamente**
Schalung für Einzelfundamente, rauch

Abmessungen der Fundaments: ca. 25x25x80 cmAnzahl
Fundament: 6 Stk.
Einbauort: TOWER, EG - Küche / Ostfassade
Menge: 1,200 m²

**02.02.0030 Einzelfundamente, Stb, ca. 25x25x80 cm, C20/25, XC2**
Einzelfundamente aus Stb., allseitig geschalt; Schalung
und Bewehrung in gesonderter Position.

Vorleistung: Aushub, Schalung,
BewehrungBeton:C20/25Expositionsklasse:XC2Abmessungen
(LxBxH):ca. 25x25x80 cmAnzahl Fundament: 6 Stk.
Die Treppen- und Podestkonstruktion ist auf vier
Stützen angebracht.
Die Stützen sind frostfrei zu gründen.  Am
Treppenanfang ist ebenfalls
eine Gründung vorgesehen.

Die genaue Dimensionierung der Gründung sowie der
Stützen erfolgt
gemäß Werk- und Montageplanung.

Einbauort: TOWER, EG - Küche / Ostfassade
Menge: 0,300 m³

**02.02.0040 Stahltreppe und Podest mit Gitterroststufen, b= ca.1,70 m, 10 Stg. 19/28 cm**
Lieferung und fachgerechte Montage einer Stahltreppe
mit 10 Steigungen inkl. Gitterpodest. Stufen mit
Gitterrostbelägen
gemäß den folgenden Spezifikationen:

Wangen: U-Träger 200/75/8,5 (l ca.
2,6m)Stufen: Gitterroststufen in
FlachstahlwinkelrahmenPodest: Gitterrost im
FlachstahlrahmenGitterroste: mit Maschung 30/30mm, H=30
mmMaterial: Stahl S235JRKorrosionsschutz:feuerverzinkt
Anzahl Steigungen: 10 Stufen (Höhe Treppe = ca. 1,60
m)Breite der Treppe: ca. 1,70 m gemäß Grundriss m i. L.
Austrittspodest: ca. 1,70x1,40 m gemäß Grundriss m i. L.
Stufe:16/28 cmGitterroststufen: mit Maschung 30/30mmZul.
Verkehrslast: 5
kNRutschfestigkeitsklasse:>R13Stütze:HEA-Stahlträger /
Stahlstütze gemäß StatikAnzahl Stütze: 4 Stk.Länge
Stütze: ca. 1,60 m
Hinweis: Alle Profile und Querschnitte nach
statisch-konstruktiven Erfordernissen
vom AN im Rahmen der Statik und Werkplanung zu
bestimmen. Die genauen
Spezifikationen und Abmessungen sind gemäß den
aktuellen Planungsunterlagen
und den Anforderungen des Auftraggebers festzulegen.
gebäudeseitig mit ausgeklinkten Ecken zur geometrischen
Anpassung an die
Türleibung der bauseitigen Außentür (AT-03) ist
notwendig.

Siehe folgende Plananlage:
-231213_EIS2_5_AR_HH_GR_00_5103_P_15

Einbauort: TOWER, EG - Küche / Ostfassade
Menge: 1,000 Stk

**02.02.0050 ZUL Geländer, Stahl, Füllstäbe, h:1,00 m, außen grundiert**
Zulage für Stahltreppe: Geländer aus verzinkten Stahl,
für Treppen im Außenbereich, wie folgt:

Geländer aus verzinkten Stahl, für Treppen im
Außenbereich,  wie folgt:

-Pfosten: Flachstahl 50 x 10 mm, Höhe: ca. 1000 mm,
Anfangs- und Endpfosten gehen direkt in den Ober- und
Untergurt über
-Füllung: 40 x 10 mm zwischen die Pfosten schweißen als
vertikale Füllstäbe im Abstand <=120 mm
-Handlauf: Edelstahl D=42,4 mm
- Befestigung an der Wangeninnenseite nach Angaben
Statik mit Ankerplatten,100 x100 x15 mm und Stahlwinkel
als Abstellwinkel (120x160x10)

Anprall-Last: 1 kN/mnach EN 10027-1:S 235 JRnach EN
10027-2:1.0037Korrosivitätskategorie:C3Schutzdauerklass
e:VHOberflächen: grundiertFarbe: RAL 7016 (Bauseits)
Inklusive aller Befestigungs- und Verbindungsmittel
innerhalb des Geländers
sowie zu angrenzenden Bauteilen wie Fassadenwinkeln und
Fußplatten,
werden hergestellt, geliefert und montiert.

Nachschweißarbeiten und Bohrungen vor Ort sind bei
allen verzinkten
Bauteilen untersagt. Verbindungen sollten mit
feuerverzinkten V4A-Schrauben
und Hutmuttern hergestellt werden.

Siehe folgende Plananlage:
-231213_EIS2_5_AR_HH_AN_O_5305_P_2

Einbauort: TOWER, EG - Küche / Ostfassade
Menge: 6,600 m

#### Bereich 02.03 Sonstige Metallarbeiten (TOWER)

**02.03.0010 Gitterrost mit Winkelrahmenbefestigung, i. L. 500 x 1565 mm, MW 30/10, begehbar**
*** Bedarfsposition ohne GB
*** Bezugsbeschreibung
Lieferung und Montage feuerverzinkter Stahlgitterroste
als Pressgitterroste mit Randeinfassung und
umlaufendem
Winkelprofilstahlrahmen.

Lichtschachtgitter müssen klapp- und abschließbar sein,
inklusive aller Befestigungsmittel laut Detail.
Abdeckung aus Gitterrost (2-teilig),  nach stat.
Erfordernis ggf. auch
mehrteilig möglich, je nach  Praktikabilität inkl.
Stahlprofil-Rahmen,
feuerverzinkt, Abstand: <=120mm  wie folgt:

Oberfläche: feuerverzinkt, verzinktGitterroststärke: ca.
30 mmMaschenweite: 30 x 10 mmRahmen: 4-teilig, in
Schachtwände bündig verdübeltBetonschachtmaße i. L.:500
x 1565 mmFreier Lüftungsquerschnitt: min.
72%Belastung: begehbar, Einzellast < 1,5
kNSchutzdauerklasse: VH
Hinweis: bauseitige Streichabdichtung bzw.
Gefällespachtelung,
umlaufender Auflagerwinkel in Rahmen eingeschweißt.
Mehrteilige
Lieferung vorgesehen.

inkl. aller Verbindungen und notwendigem Zubehör.
nach EN 10027-1 : S 235 JR
nach EN 10027-2 : 1.0037

Leitfabrikat: Fa. Hieber o. glw.

Angebotenes Fabrikat:
'
..........................................'
vom Bieter einzutragen

Siehe folgende Plananlage:
-230428_EIS2_5_AR_HH_DT_UG2_6903_P_6

Einbauort: TOWER, Erdgeschoss (West- und Ostfassade)
Menge: 3,000 Stk

**02.03.0020 Gitterrost mit Winkelrahmenbefestigung, i. L. 500 x 1450 mm, MW 30/10, begehbar**
*** Bedarfsposition ohne GB
*** gemäß Ausführungsbeschreibung Lieferung und Montage feuerverzinkter Stahlgitterroste
*** wie Position 02.03.0010
Betonschachtmaße i. L.:500 x 1450 mm
Einbauort: TOWER, Erdgeschoss (West- und Ostfassade)
Menge: 2,000 Stk

**02.03.0030 Gitterrost mit Winkelrahmenbefestigung, i. L. 500 x 1310 mm, MW 30/10, begehbar**
*** Bedarfsposition ohne GB
*** gemäß Ausführungsbeschreibung Lieferung und Montage feuerverzinkter Stahlgitterroste
*** wie Position 02.03.0010
Betonschachtmaße i. L.:500 x 1310 mm
Einbauort: TOWER, Erdgeschoss (West- und Ostfassade)
Menge: 1,000 Stk

#### Bereich 02.04 Schachtabdeckung (TOWER)

**02.04.0010 Schachtabdeckung für Lüftungszentrale, ca. 2,60 x 1,60 m (Öffnung i.L.)**
Lieferung und Montage einer Schachtabdeckung
inklusive Rahmenkonstruktion, zweiteilig, mit
hydraulischer
Öffnungshilfe, regenwasserdicht, verriegelt, begehbar
und
mit Glattblechoberfläche.

Öffnung i.L.: 2,60 m x 1,60 mOberfläche: Stahl, verzinkt

Hinweis: Wanddämmung ist bauseits.

Siehe folgende Plananlage:
-230526_EIS2_5_AR_HH_DT_UG2_6900_P_4
-231213_EIS2_5_AR_HH_GR_UG2_5101_P_17

Leitfabrikat: Fa. ACO Passavant Detego o. glw.

Angebotenes Fabrikat:
'
..........................................'
vom Bieter einzutragen

Einbauort: TOWER, Lüftungszentrale
Menge: 1,000 Stk

**02.04.0020 Zulage Pulverbeschichtung RAL, außen**
*** Bedarfsposition ohne GB
Zulage zur Vorposition für Pulverbeschichtung,
inkl. farblich beschichteter Stoßhalter,
RAL-Standardfarbton (RAL 7016)
Menge: 1,000 Stk

**02.04.0030 Wartung der Schachtabdeckung**
*** Bedarfsposition ohne GB
Diese Position beinhaltet Wartungsanforderungen nach
der Abnahme,
wie z. B. regelmäßige Inspektionen gemäß
Herstellerempfehlungen oder
gesetzlichen Vorschriften.

Führen Sie regelmäßig Funktionsprüfungen der
hydraulischen Öffnungshilfe
durch, um sicherzustellen, dass sie ordnungsgemäß
funktioniert. Überprüfen
Sie die Geschwindigkeit und Gleichmäßigkeit der
Öffnungs- und
Schließbewegung sowie das Ansprechverhalten auf
Bedienbefehle.

Überprüfen Sie die Dichtungen der Schachtabdeckungen,
um sicherzustellen,
dass sie intakt sind und eine wirksame Abdichtung
bieten. Beschädigte Dichtungen
sollten repariert oder ausgetauscht werden, um das
Eindringen von Wasser
oder anderen Substanzen zu verhindern. Bei
Schachtabdeckungen aus Metall
ist es wichtig, Rost und Korrosion vorzubeugen.
Überprüfen Sie regelmäßig die
Oberfläche auf Anzeichen von Rostbildung und führen Sie
gegebenenfalls eine
Oberflächenbehandlung oder Beschichtung durch, um die
Lebensdauer
der Abdeckungen zu verlängern.

Wartungsintervall: Jährlich

Einbauort: TOWER, Lüftungszentrale
Menge: 1,000 Psch

### Titel 03 Metallbau / Schlosser (EIS1)

#### Bereich 03.01 TH-E (EIS 1)

**03.01.0010 Geländer, Stahl, Füllstäbe, gerade, h:1,00 m, außen feuerverzinkt**
Stahlgeländer, waagerecht und geneigt, mit senkrechten
Füllstäben und Handlauf, für Treppen im Außenbereich,
wie folgt:

Pfosten: Flachstahl 50 x 10 mmOber- und
Untergurt: Flachstahl 50 x 10 mmFüllstäbe: Flachstahl 50
x 10 mmFüllstäbe im Abstand<=120 mm Geländerhöhe: 1,00 m
über OKFFnach EN 10027-1:S 235 JRnach EN
10027-2:1.0037Korrosivitätskategorie:C3Schutzdauerklass
e:VHOberflächen: feuerverzinkt (DIN ISO
161)Farbe: lackiert, RAL 7016 (bauseits)

Befestigung an der Wangeninnenseite nach Angaben Statik
mit
Ankerplatten,100 x100 x15 mm.

Inklusive aller Befestigungs- und Verbindungsmittel
innerhalb
des Geländers sowie zu angrenzenden Bauteilen wie
Fassadenwinkeln werden hergestellt, geliefert und
montiert.

Nachschweißarbeiten und Bohrungen vor Ort sind bei
allen
verzinkten Bauteilen untersagt. Verbindungen müssen mit
feuerverzinkten V4A-Schrauben und Hutmuttern
hergestellt
werden. Die Montage erfolgt mit Fischer Bolzenankern
FAZ II
gemäß den Angaben der Statik oder mit Ankerplatten
von 100 x 100 x 15 mm, je nach Wahl des Auftraggebers

Siehe folgende Plananlage:
-231213_EIS2_5_AR_TG_DT_THE_6721_P_3

Einbauort: EIS 1, Außenanlage TH-E
Menge: 6,000 m

### Titel 04 Stundenlohnarbeiten

**04.0010 Stundensatz für Vorarbeiter**
*** Bedarfsposition ohne GB
Für Arbeiten, die mit besonderem Auftrag der Bauleitung
im
Stundenlohn auf Nachweis auszuführen sind für:
Vorarbeiter
Menge: 20,000 Std

**04.0020 Stundensatz für Facharbeiter**
*** Bedarfsposition ohne GB
Für Arbeiten, die mit besonderem Auftrag der Bauleitung
im
Stundenlohn auf Nachweis auszuführen sind für:
Facharbeiter
Menge: 20,000 Std

**04.0030 Stundensatz für Bauhelfer**
*** Bedarfsposition ohne GB
Für Arbeiten, die mit besonderem Auftrag der Bauleitung
im
Stundenlohn auf Nachweis auszuführen sind für
Bauhelfer
Menge: 10,000 Std

USt %: 19,00
